# Canal protectora per a allotjament de mecanismes i cables elèctrics i de telecomunicació

- Propietat de l'arxiu: CYPE Ingenieros S.A.
- Format: FIEBDC-3/2016
- Programa: Generador de preus de la construcció. CYPE Ingenieros, S.A.
- Data: 30/09/2024
- Divisa: EUR
- Costos indirectes: 3 %
- IVA: 21 %

## I Instal·lacions

### IE Elèctriques

#### IEO Canalitzacions

**IEO031** m Canal protectora per a allotjament de mecanismes i cables elèctrics i de telecomunicació.
Canal protectora d'U23X, color blanc RAL 9010, codi de comanda 93020-2, sèrie 93 "UNEX", de 50x80 mm, amb una tapa de 65 mm d'amplada, propietats elèctriques: aïllant, no propagador de la flama, amb graus de protecció IP4X i IK08, amb 1 compartiment.
Inclou: Replanteig. Col·locació i fixació.
Criteri d'amidament de projecte: Longitud mesurada segons documentació gràfica de Projecte.
Criteri de mesura d'obra: Es mesurarà la longitud realment executada segons especificacions de Projecte.

| Codi | Ut | Descripció | Rendiment | Preu | Import |
|---|---|---|---|---|---|
| mt35une201ua | m | Canal protectora d'U23X, color blanc RAL 9010, codi de comanda 93020-2, sèrie 93 "UNEX", de 50x80 mm, amb una tapa de 65 mm d'amplada, propietats elèctriques: aïllant, no propagador de la flama, amb graus de protecció IP4X i IK08, segons UNE-EN 50085-1, subministrada en trams de 2 m de longitud, amb film de protecció, per a allotjament de mecanismes i cables elèctrics i de telecomunicació. (material) | 1 | 18.32 | 18.320 |
| mo003 | h | Oficial 1ª electricista. (mà d'obra) | 0.156 | 29.34 | 4.577 |
| mo102 | h | Ajudant electricista. (mà d'obra) | 0.078 | 25.25 | 1.970 |
| % | % | Costos directes complementaris | 2 % | 24.867 | 0.497 |
|  |  | Costos directes |  |  | 25.364 |
