# Peça per a canal protectora per a allotjament de mecanismes i cables elèctrics i de telecomunicació

- Propietat de l'arxiu: CYPE INGENIEROS, S.A.
- Format: FIEBDC-3/2002
- Divisa: EUR
- Costos indirectes: 3.00 %
- IVA: 21.00 %

## I Instal·lacions

### IE Elèctriques

#### IEO Canalitzacions

**IEO036** U Peça per a canal protectora per a allotjament de mecanismes i cables elèctrics i de telecomunicació.
Angle d'U24X, color blanc RAL 9010, codi de comanda 93220-2, sèrie 93 "UNEX", de 50x80 mm.
Inclou: Replanteig. Col·locació.
Criteri d'amidament de projecte: Nombre d'unitats previstes, segons documentació gràfica de Projecte.
Criteri de mesura d'obra: Es mesurarà el nombre d'unitats realment executades segons especificacions de Projecte.

| Codi | Ut | Descripció | Rendiment | Preu | Import |
|---|---|---|---|---|---|
| mt35une203ua | U | Angle d'U24X, color blanc RAL 9010, codi de comanda 93220-2, sèrie 93 "UNEX", de 50x80 mm, per col·locar a pressió. (material) | 1.000 | 15.56 | 15.56 |
| op00ato010 |  | Tornavís. | 1.000 | 0.00 | 0.00 |
| mo003 | h | Oficial 1ª electricista. (mà d'obra) | 0.071 | 29.34 | 2.08 |
| mo102 | h | Ajudant electricista. (mà d'obra) | 0.071 | 25.25 | 1.79 |
| % | % | Costos directes complementaris | 2 % | 19.43 | 0.39 |
|  |  | Costos directes |  |  | 19.82 |
